# Instandsetzung der Ufer des NOK; Kkm 5 bis 75
Angebotsaufforderung (GAEB DA XML 3.2, DA83)
Projekt: GW22-411
Beschreibung:
Instandsetzung der Ufer des Nord-Ostsee-Kanals, Bauabschnitt 2
im Kanalbereich von Kkm 5 bis 75
Währung: EUR
Nebenangebote zugelassen: ja
Auftraggeber: WSA Nord-Ostsee-Kanal, Standort Brunsbüttel, Alte Zentrale 4, 25541 Brunsbüttel, Schleswig-Holstein, Telefon 04852 885-0, E-Mail wsa-nord-ostsee-kanal@wsv.bund.de
Erstellt mit: GXML Toolbox V3.3 R20210630, iTWO_64 V10.0.894, 20.10.2025

## 1 Instandsetzung der Ufer des NOK; Kkm 5 bis 75
Datum: 20.10.2025

### Abschnitt 1 Instandsetzung der Ufer des NOK; Kkm 5 bis 75

#### Unterabschnitt 1.1 Baustelleneinrichtung und -räumung

**1.1.10 Baustelle einrichten**
Baustelle einrichten
Baustellen für die vertragsgemäße Durchführung aller
Bauleistungen einschl. Lagerplätze einrichten
Einschließlich aller Kosten für Fahrzeuge, Geräte,
Einrichtungen und dgl. für die Bauleistungen aller
Leistungspositionen im LV.
Menge: 1,000 St

**1.1.20 Baustelle räumen**
Baustelle und Lagerplätze nach vertragsgemäßer
Durchführung aller Bauleistungen räumen.
Einschließlich aller Kosten für Fahrzeuge, Geräte, Einrichtungen.
Menge: 1,000 St

### Abschnitt 2 Wasserbauarbeiten

#### Unterabschnitt 2.1 Wiederherstellung der Unterwasserböschung im Bereich Kkm 5 bis 75

**2.1.10 Beseitigung von Abrisskanten und Überhängen**
Baggerung von Abrisskanten steiler 1:0,5 und Überhänge,
Ausspülungen, Kolke in der Unterwasserböschung
(analog Anlage 5.2)
von 1m bis 9m Wassertiefe
Boden (siehe Anlage 2)
Abrisskanten und Überhänge beseitigen. Boden in der Böschung verteilen.
Erfolgskontrolle über Tiefenlotung des Baggers.
Menge: 850,000 Std

**2.1.20 Verfüllung von Bodenfehlstellen mit gebrochenen Naturstein**
Verfüllung von Bodenfehlstellen (Mindertiefen) mit gebrochenem Naturstein
(Diorit-Gemisch oder gleichwertig).
(analog Anlage 5.3)
Gebrochener Naturstein, Körnung 1-200, weitgestufter Filter
Rohdichte >2,6 MN/m³, hohe Lagestabilität
Lieferung und Einbau von Natursteinbruch in Fehlstellen bis idealisierte
Soll-Linie der Unterwasserböschung (Neigung 1:3 ab
Null-Linie Kanalwasserstand) einbauen, leicht andrücken
und profilieren (analog Anlage 5.4)
Wassertiefe: 5m bis 9m
Einbaustärke: 0,5m bis 1,2m
Erfolgskontrolle über Tiefenlotung des Baggers
Menge: 80000,000 t

**2.1.30 Herstellung eines Schüttsteinwalls**
Lieferung von Wasserbausteinen und Herstellung einer Steinschüttung
zur Sicherung von Abrisskanten, Ausspülungen und Kolken
auf der Unterwasserböschung.
(analog Anlage 5.1)
Wassertiefe: 5m bis 9m
Material: Naturstein LMB 10/60
Rohdichte mindestens 2800kg/m³
Form: Loser Schüttsteinkegel mit Neigung ca. 1:1,5
Einbau mit Greifer.
Höhe Schüttsteinkegel: bis 0,5m über Soll-Linie der UW-Böschung
Länge des Schüttsteinwalls gem. Anordnung des AG nach Auswertung der Erstpeilung der Schadensstelle
  Erfolgskontrolle über Tiefenlotung des Baggers.
Menge: 24000,000 t

**2.1.40 Verfüllung von Bodenfehlstellen**
Verfüllung von Bodenfehlstellen (Mindertiefen) mit Sand-Kies-Mischung.
(analog Anlage 5.3)
Kornspektrum entsprechend Standart-Zweistufenfilter nach MAK (2013)
Sieblinie Filterstufe 1 (Anlage 4.2)
Einbaustärke: 0,5m bis 1,5m
Wassertiefe: 2m bis 10m
Lieferung und Einbau von Sand-Kies-Mischung in Fehlstellen
bis 1m unter der idealisierten Soll-Linie der Unterwasserböschung
(Neigung 1:3 ab Null-Linie Kanalwasserstand) einbauen, leicht andrücken
und profilieren.
Erfolgskontrolle über Tiefenlotung des Baggers
Menge: 60000,000 t

**2.1.50 Verfüllung von Bodenfehlstellen**
Abdeckung der Fehlstellenverfüllung der LV Pos. 2.1.40
mit Sand-Kies-Mischung.
(analog Anlage 5.4)
Kornspektrum entsprechend Standart-Zweistufenfilter nach MAK (2013)
Sieblinie Filterstufe 2 (Anlage 4.2)
Einbaustärke: 0,5m bis 1,0m
Wassertiefe: 2m bis 10m
Lieferung und Einbau von Kies-Stein-Mischung in Fehlstellen
bis 0,5m unter der idealisierten Soll-Linie der Unterwasserböschung
(Neigung 1:3 ab Null-Linie Kanalwasserstand) einbauen, leicht andrücken
und profilieren.
Erfolgskontrolle über Tiefenlotung des Baggers
Menge: 35000,000 t

**2.1.60 Abdeckung mit Wasserbausteinen**
Abdeckung der Fehlstellenverfüllung der LV Pos. 2.1.50
mit Wasserbausteinen
(analog Anlage 5.5)
Wassertiefe: 2m bis 10m
Material: Naturstein LMB 10/60
Rohdichte mindestens 2800kg/m³
Lieferung und Einbau von Wasserbausteinen
bis 0,5m über der idealisierten Soll-Linie der Unterwasserböschung
Ein- bis zweilagiger Einbau
Leicht andrücken und profilieren.
Erfolgskontrolle über Tiefenlotung des Baggers
Menge: 23000,000 t

**2.1.70 Boden aus Unterwasserböschung baggern und profilieren**
Überschüssigen Boden der Unterwasserböschung (bezogen auf idealisierte Soll-Böschung mit Neigung 1:3) baggern, verteilen und profilieren.
Schichtstärke bis 2m
Wassertiefe: 2m bis 9m
Erfolgskontrolle über Tiefenlotung des Baggers
Menge: 200,000 Std

**2.1.80 Einbau von Erosionsschutzmatten**
Einbau von Erosionsschutzmatten mit geringer Auflast aus biologisch abbaubaren Materialien auf nicht tragfähigen Böden
Boden der Unterwasserböschung (bezogen auf idealisierte Soll-Böschung mit Neigung 1:3) verteilen und profilieren.
Einbau und fachgerechte Sicherung der Erosionsschutzmatten gem. ZTV-W210 (2/2025)
Angaben im Bieterangabenverzeichnis über
Bezeichnung der Erosionsschutzmatte: '  '
Lieferwerk: '  '
Wassertiefe: 1m bis 7m
Erfolgskontrolle über Tiefenlotung des Baggers
Menge: 1000,000 m3

### Abschnitt 3 Technische Unterlagen

#### Unterabschnitt 3.1 Technische Unterlagen

**3.1.10 Bauzeitenplan erstellen und aktualisieren**
*** Pauschalposition
Bauzeitenplan mit einer Aufgliederung in die wesentlichen
Leistungen in zweifacher Ausfertigung prüffähig als
Balkenplan liefern.
Vorlage des ersten Planes: 1 Woche vor Baubeginn
Monatlich aktualisieren.
Menge: 1,000 Psch

**3.1.20 Abschlusspeilpläne erstellen**
Erstellung und Vorlage von 3-D-Plänen und Querprofildarstellungen
Tiefenmessungen per Fächerecholot
Peilung der Arbeitsbereiche der LV-Positionen 2.1.20, 2.1,30 und 2.1.60 sowie 2.1.80
nach Beendigung der Wasserbauarbeiten
Vorlage der Peilpläne und Querprofildarstellungen beim AG
in jeweils zweifacher Ausfertigung
sowie in digitaler, prüfbarer Form.
Menge: 51,000 St

### Abschnitt 4 Verrechnungssätze für Arbeiten auf besondere Veranlassung

#### Unterabschnitt 4.1 Verrechnungssätze für Arbeiten auf besondere Veranlassung

**4.1.10 Schiffsliegezeiten**
Stillstandzeiten für alle Wasserbaugeräte
Infolge Behinderungen, und Kanalsperrungen
(z.B. Witterung, Havarien, Unfälle etc.),
die nicht vom Auftragnehmer zu verantworten sind.
Erstattungen unter Berücksichtigung der zulässigen Tagfahrzeiten (1.2 der Baubeschreibung)
Menge: 260,000 Std

**4.1.20 Schiffsfahrzeiten**
Fahrzeiten des Einbaugerätes einschließlich Arbeitskräfte
auf Veranlassung des AG infolge nicht vorhersehbarer
Ereignisse,
die nicht vom Auftragnehmer zu verantworten sind.
Erstattungen unter Berücksichtigung der zulässigen Tagfahrzeiten (1.2 der Baubeschreibung)
Menge: 120,000 Std

**4.1.30 Verrechnungssatz für Wasserbaugeräte**
Stundenlohnarbeiten der Wasserbaugeräte einschließlich Arbeitskräfte auf Anordnung des AG ausführen.
Der Verrechnungssatz für das Arbeitsgerät und die jeweilige Arbeitskraft umfasst sämtliche Aufwendungen,
insbesondere den tatsächlichen Lohn einschl. vermögenswirksamer Leistungen mit den Zuschlägen für Gemeinkosten (Sozialkassenbeiträge, Winterbauumlage und dgl.) sowie Lohn- und Gehaltsnebenkosten.
Menge: 120,000 Std

**4.1.40 Verrechnungssatz für Personal**
Verrechnungssatz für Personal der Wasserbaugeräte.
Der Verrechnungssatz für die jeweilige Arbeitskraft umfasst sämtliche Aufwendungen,
insbesondere den tatsächlichen Lohn einschl. vermögenswirksamer Leistungen mit den Zuschlägen für Gemeinkosten (Sozialkassenbeiträge, Winterbauumlage und dgl.) sowie Lohn- und Gehaltsnebenkosten.
Menge: 120,000 Std
